# Muster-Leistungsbeschreibung
Leistungsbeschreibung (GAEB 90, DA81)
Währung: EUR

## TF Floor 2180
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Untergrund Prüfung und Dokumentation gemäß gültigen
Regelwerken.
Einheit: m2

**00001.0004 Vorbehandlung mit geeigneten Mitteln, vorzugsw. mittels Strahlen**
Untergrundvorbehandlung mit geeigneten
Mitteln, vorzugsweise mittels
Stahlkugelstrahlverfahren, zur Erzielung
eines tragfähigen, sauberen und
tragfähigen Untergrundes, frei von
haftungsmindernden Schichten.
Einheit: m2

**00001.0005 Risse mechanisch aufweiten**
*** Bedarfsposition ohne GB
Einschneiden und Aufweiten von Rissen
entlang des Rissverlaufes mittels
Trennscheibe in einer Schnitttiefe von
mind. 2-3 cm.
Einheit: m

**00001.0006 Rissanierung mit einem 2K EP Sanierungsset**
*** Bedarfsposition ohne GB
Kraftschlüssige Rissverfüllung liefern und
herstellen nach Herstellerrichtlinien einbringen.

Eigenschaften:
Sehr schnell erhärtend
Tieftemperaturhärtend
Gute Penetrationsfähigkeit

Verbrauch:
ca. 1,1 kg/dm³  Remmers Epoxy CF 100 <6089>
evtl. ca. 1,0 kg/m²  Remmers Quarz 03/08 DF <4406>
Einheit: m

**00001.0007 Hohlkehle mit einem 2K EP Bindemittel u. Sieblinie 1:8, schnell härtend**
*** Bedarfsposition ohne GB
Kunstharzgebundener Mörtel bestehend aus einem schnell
reagierendem 2-K EP-Bindemittel und einer speziellen
Quarzsandsieblinie, MV  1:8 GT.

gewählte Produkte oder gleichwertig:
Remmers Epoxy Quick100/Remmers Selectmix 0/10

Produktkenndaten - Epoxy Quick 100
Im Anlieferungszustand:
Komponente A, Komponente B, Mischung,
Viskosität (25 °C): 950 mPa s, 800 mPa s, 800 mPa s,
Dichte (20 °C): 1,16 g/cm³, 0,97 g/cm³, 1,08 g/cm³,

Im ausreagierten Zustand:
Druckfestigkeit ca. 65 N/mm² *
Biegezugfestigkeit ca. 20 N/mm² *
* Epoxidharzmörtel 1 : 10 mit Normsand

Die genannten Werte stellen typische
Produkteigenschaften dar und sind nicht als
verbindliche
Produktspezifikationen zu verstehen.

In den Einheitspreis ist das Liefern und
Herstellen der 2-K EP-Haftbrücke mit
einzukalkulieren.

Die Abrechnung erfolgt nach kg eingebautem
Material.

Bewertungskriterien des Produktes:
Überbeschichtbarkeit (+20 °C)
Wartezeiten zwischen den Arbeitsgängen mind. 2 Stunden
und max. 24 Stunden.
Aushärtungszeit (+20 °C)
Begehbar nach 3 Stunden, mechanisch belastbar nach 1
Tag, voll belastbar nach 3 Tagen.

Verbrauch:
Verbrauch für die Grundierung:
0,20 kg/m Remmers Epoxy Quick 100 <0899>
Verbrauch für Dreieckskehle bei Höhe von 5 cm:
mind. 0,25 kg/m Remmers Epoxy Quick <0899>
ca. 2,00 kg/m Remmers SelectMix 0/10 <6750>
anteilmäßig -  je nach Bedarf:
Remmers ADD TX Neu <0949>
(je nach Anwendung und Bindemittelbasis ca. 0,3 - 3 M-%
bezogen auf das Bindemittel)
Einheit: m2

**00001.0008 Hohlkehle mit einem 2K EP Bindemittel u. Sieblinie 1:8, abgestellt schnell (härtend)**
*** Wahlposition ZZ 000.1
Kunstharzgebundener Mörtel bestehend aus einem schnell
reagierendem 2-K EP-Bindemittel und einer speziellen
Quarzsandsieblinie, MV  1:8 GT.

gewählte Produkte oder gleichwertig:
Remmers Epoxy Quick100/Remmers Selectmix 0/10

Produktkenndaten - Epoxy Quick 100
Im Anlieferungszustand:
Komponente A, Komponente B, Mischung,
Viskosität (25 °C): 950 mPa s, 800 mPa s, 800 mPa s,
Dichte (20 °C): 1,16 g/cm³, 0,97 g/cm³, 1,08 g/cm³,

Im ausreagierten Zustand:
Druckfestigkeit ca. 65 N/mm² *
Biegezugfestigkeit ca. 20 N/mm² *
* Epoxidharzmörtel 1 : 10 mit Normsand

Die genannten Werte stellen typische
Produkteigenschaften dar und sind nicht als
verbindliche
Produktspezifikationen zu verstehen.

In den Einheitspreis ist das Liefern und
Herstellen der 2-K EP-Haftbrücke mit
einzukalkulieren.

Die Abrechnung erfolgt nach kg eingebautem
Material.

Bewertungskriterien des Produktes:
Überbeschichtbarkeit (+20 °C)
Wartezeiten zwischen den Arbeitsgängen mind. 2 Stunden
und max. 24 Stunden.
Aushärtungszeit (+20 °C)
Begehbar nach 3 Stunden, mechanisch belastbar nach 1
Tag, voll belastbar nach 3 Tagen.

Liefern und Herstellen der dauerhaft elastischen
Versiegelung.

gewählte Produkte oder gleichwertig:
Remmers MultiSil NUW / Remmers Unterwasserprimer

Verbrauch:
Verbrauch für die Grundierung:
0,20 kg/m Remmers Epoxy Quick 100 <0899>
Verbrauch für Hohlkehle mit Schenkellänge 5 cm
mind. 0,25 kg/m Remmers Epoxy Quick 100 <0899>
ca. 2,00 kg/m Remmers SelectMix 0/10 <6750>
Verbrauch für Fugentt von 1 x 1 cm:
mind. 0,02 kg/m Remmers Unterwasserprimer <7450>
mind. 100 ml/m Remmers Multisil NUW  <7525>
bei 1 cm² Fugenquerschnitt
(Farbe nach Wahl des AG)
Einheit: m

**00001.0009 Grundierung mit einem transp., LM-freien 3K Hybrid-Bindemittel (QP)**
Liefern und Herstellen einer schnellen, nicht
pigmentierten Grundierung, eines schnell
aushärtenden 3-K-Produkts bei gleichzeitig langer
Verarbeitungsdauer. Die Verarbeitung ist
fachkundigen, gewerblichen Verarbeitern
vorbehalten.

Gew. Produkt: Remmers QP Primer

 Produktkennwerte:
  Komp. A,  Komp. B,  Komp. C,
Mix (3K)
Dichte (20 °C) 1,12 g/cm³  1,29 g/cm³  0,98 g/cm³
1,17 g/cm³
Viskosität (25 °C) 2200 mPa s  425 mPa s  <1 mPa s
925 mPas
Die genannten Werte stellen typische
Produkteigenschaften dar und sind nicht als
verbindliche Produktspezifikationen zu verstehen.

Verbrauch:
ca. 0,30 - 0,50 kg/m² Remmers QP Primer <6930>
(je nach Untergrund)
Einheit: m2

**00001.0010 Egalisierungsschicht für Beschichtungen im QP-System**
Liefern und Herstellen einer gefüllten
Egalisierungsschicht mit einem schnell durchhärtenden,
transparenten, lösemittel- und
weichmacherfreien,  3-K Bindemittel.

gewählte Produkte:
Epoxy QP 100 / Selectmix 01/03

Anforderungen an das Produkt:
Aushärtung ab 0 °C
Überbeschichtbar nach ca. 2 Std. (20 °C).

Die genannten Werte stellen typische
Produkteigenschaften dar und sind nicht als
verbindliche Produktspezifikationen zu verstehen.

Verbrauch:
je mm:
0,85 kg/m² Remmers QP 100 <6890>
0,85 kg/m² Remmers Selectmix 01/03 <4405>
(Je nach Anwendung - vgl.Technisches Merkblatt)
Einheit: m2

**00001.0011 Rollbeschichtung mit einem pigment. 3KHybrid-Bindemittel (QP)**
Liefern und Herstellen einer Dünnbeschichtung mit
einem schnell durchhärtenden, pigmentierten,
lösemittel- undweichmacherfreien,  3-K
Bindemittel.

gewählte Produkte oder gleichwertig:
Remmers QP Color

Produktkenndaten im Anlieferungszustand:

Dichte: Komp. A, B, C (20 °C):
1,3 g/cm³, 1,3 g/cm³, 1,0 g/cm³

Anforderungen an das Produkt:
Aushärtung ab 0 °C
Überbeschichtbar nach ca. 2 Std. (20 °C).

Die genannten Werte stellen typische
Produkteigenschaften dar und sind nicht als
verbindliche Produktspezifikationen zu verstehen.

Verbrauch:
ca. 0,3-0,4 kg/m² Remmers QP Color
(Farbe nach Wahl des AG) <6891>
Einheit: m2

**00001.0012 Kontrasteinstreuung mit Farbflocken Colorflakes**
Liefern und Herstellen einer Kontrasteinstreuung
mittlerer Flockengröße.

gewähltes Produkt oder gleichwertig:
Remmers Colorflakes <6461-6462>

Produktkenndaten:
Korndichte 2,65 g/cm³
Schüttdichte 0,5 - 1,0 g/cm³
Flockengröße mittel
Form Fest

Die genannten Werte stellen typische
Produkteigenschaften dar und sind nicht als
verbindliche Produktspezifikationen zu verstehen.

Verbrauch:
ca. 0,02-0,03 kg/m² Remmers Colorflakes <6461-6465>
(Farbton nach Wahl des AG)
Einheit: m2
